# Franz-Marc-Schule Geretsried
Angebotsaufforderung (GAEB 90, DA83)
Währung: EUR
Auftraggeber: LRA Bad Tölz-Wolfratshausen

## Zusätzlicher Text
Angebot / Leistungsverzeichnis

Fenster-PR
305

Bauvorhaben:

Franz-Marc-Schule Geretsried - Sanierung Turnhalle
Robert-Schumann-Weg 5 | 82538 Geretsried

Bauherr:
Landkreis Bad Tölz-Wolfratshausen
Prof.-Max-Lange-Platz 1  |  83646 Bad Tölz

Angebotsabgabe:

Angebotseröffnung:
Elektronisch über Vergabeplattform

15.09.2026, 09:30 Uhr,

Beginn der Leistung:
50. KW 2026

Ende der Leistung:
05. KW 2027

Angebotssumme:
Summe Netto:

?

19% MwSt.

?

Summe Brutto:

?

geprüfte Angebotssumme:
Summe Netto:

?

19% MwSt.

?

Summe Brutto:

?

## Zusätzlicher Text
1  Allgemeines
Der Landkreis Bad Tölz-Wolfratshausen beabsichtigt die Einfachturnhalle
der Franz-Marc-Schule Geretsried (Sonderpädagogisches Förderzentrum
Geretsried), Robert Schumann Weg 5 in 82538 Geretsried grundlegend zu
sanieren.
Das zu sanierende Gebäude wurde Mitte der 70er Jahre als
Stahlbeton-Skelettbau mit Trapezblechelemente als Decken erstellt. Die
Innenwände wurden überwiegend massiv errichtet. An der Fassade wurden
massive Brüstungen erstellt, welche gedämmt und mit vorgehängten
Fertigteil-Fassadenelementen verblendet wurden bzw. ausschließlich
vorgehängte Fertigteil-Fassadenelemente angebracht.
Das Gebäude entspricht weitestgehend dem Bauzustand bei Errichtung.

2  Bauablauf
Der Schulbetrieb im angrenzenden, bereits kernsanierten Schulgebäude
(Bauabschnitt 1 und 2), wird während des gesamten Sanierungszeitraums
der Turnhalle weitergeführt.

Die Sanierung erfolgt in drei Schritten:

Im ersten Schritt erfolgt die Errichtung einer provisorischen
Baustellenzufahrt, die Verlegung einer neuen Kanalanbindung von einem
bereits neu erstellten Revisionsschacht auf dem Gelände bis zur
Außenkante des Turnhallengebäudes. Diese Maßnahmen finden in den
Sommerferien 2026 statt.

Im zweiten Schritt wird der Baukörper vollständig entkernt,
einschließlich Dachabdichtung und Dämmung, sowie der vorgeblendeten
Stahlbeton-Fassaden- elemente. Das Trapezblech des Daches als tragendes
Element bleibt dabei erhalten.

Im dritten Schritt werden Teile der Bestandsbodenplatte erneuert inkl.
Verlegung neuer Schmutzwasserrohre unter der neuen Bodenplatte. Sodann
erhält das Dach eine neue Dämmung und Abdichtung, sowie die Fassade eine
gedämmte Vorhangfassade und die Fenster werden erneuert. Im Anschluss
erfolgt ein vollständiger Neuausbau des Gebäudes einschließlich der
kompletten Haustechnik mit Anschluss an die Schnittstellen des ersten
und zweiten Bauabschnitts. Die neuen Räume beherbergen neben der
Turnhalle selbst insbesondere auch neue Sanitärräume, einen Brennraum
für keramische Arbeiten der Schule, einen Technikbereich und ein Lager.

Die Nutzung der Turnhalle wird im Sanierungszeitraum auf andere
Sportstätten der Stadt Geretsried ausgelagert.

3  Baustellensituation/Örtliche Verhältnisse
Das Gebäude ist über den Robert Schumann Weg erreichbar. Die
Baustelleneinrichtung kann während des 3. Bauabschnitts im Bereich des
Pausenhofes vor der Turnhalle in Abstimmung mit der Bauleitung
eingerichtet werden. Außerhalb dieser Flächen können keine Flächen zur
Verfügung gestellt werden. Das Gebäude ist nur über die BE-Fläche
anfahrbar. Eine direkte LKW-Zufahrt ist nur eingeschränkt über die
provisorische Baustellenzufahrt möglich. Das Gebäude ist nur von einer
Seite anfahrbar. Sämtliches Material und Werkzeuge sind entsprechend zu
vertragen.

Arbeiten samstags sind nach Abstimmung mit der Bauleitung möglich.

Weitere Hinweise
- Die Anschlüsse für Strom und Wasser werden bauseits durch die Gewerke
Abbruch bzw. Baumeister bereitgestellt.
- Eine bauseitige Transporthilfe steht, soweit nicht als eigene
LV-Position explizit ausgeschrieben, nicht zur Verfügung. Der AN hat den
Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mirarbeiter und Besucher des Gebäudedes, sowie bei Schulen auf die
Schüler und Lehrer der Schuleinrichtung zu nehmen. Dies betrifft
insbesondere eine umfassende Rücksichtnahme im Hinblick auf
Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen für Pfosten-Riegel Fassade -
Fenster

ALLGEMEINES UND GELTUNGSBEREICH

Maßgebend für die Ausführung sind die VOB Teil C, Allgemeine Technische
Vertragsbedingungen für Bauleistungen (ATV), neueste Fassung, einschl.
aller gewerkespezifischen einschlägigen Normen und Vorschriften,
behördlichen Erlasse und Gesetze.

Folgende DIN-Vorschriften werden in Ergänzung zu obigen Ausführungen
explizit benannt:

DIN 18299 Allgemeine Regelungen für Bauarbeiten jeder Art
DIN EN 13830 Vorhangfassaden
DIN 18334 Zimmerer- und Holzarbeiten
DIN 18339 Klempnerarbeiten
DIN 18357 Beschlagarbeiten
DIN 18358 Rollladenarbeiten
DIN 18364 Verglasungsarbeiten
DIN 18008, Teil 1-4, Glas im Bauwesen
DIN 18055 Anforderungen an Fenster und Türen
DIN 58125 Schulbau-Bautechnische Anforderungen zur Verhütung von
Unfällen
DIN EN 13986, Holzwerkstoffe zur Verwendung im Bauwesen
DIN EN 942 Tischlerarbeiten
DIN EN 14080, Holzbauwerke - Brettschichtholz - Anforderungen
DIN EN 1935 Baubeschläge
DIN 18 202 Toleranzen im Hochbau
VDE-Bestimmungen
Informationsschriften der technischen Beratungsstelle des
Glaserhandwerks
VFF Merkblatt, Verband der Fenster- und Fassaden-Hersteller "Beschichten
von Stahlteilen im Metallbau"
Richtlinien für Holz-Fensterkonstruktionen vom Verband der Fenster- und
Fassaden-Hersteller.

STOFFE UND BAUTEILE

- Anzubietende Materialien sind entspr. den im Leistungsverzeichnis
vorgegebenen Qualitäten und Anforderungen bzw. Typen oder Fabrikaten
anzubieten.

AUSFÜHRUNGSHINWEISE:

- Vor Ausführung sind dem Auftraggeber mit ausreichendem Vorlauf
aussagekräftige Werkstattzeichnungen zur Freigabe vorzulegen,
einschließlich ggf. erforderlicher statischer Nachweise und
Prüfzeugnisse. Hieraus müssen die erforderlichen Detailausbildungen
hervorgehen. Entsprechende Änderungswünsche des Auftraggebers sind
einzuarbeiten.

- Die Fertigung und Montage darf erst nach technischer Klärung und
Freigabe begonnen werden.

- Die korrigierten Werkstattzeichnungen sind dem Auftraggeber 1-fach in
Papierform und zusätzlich in elektronischer Form zur Verfügung zu
stellen. Die Aufwendungen hieraus sind in die Einheitspreise
einzurechnen und werden nicht gesondert vergütet.

- Die vom Auftraggeber zur Verfügung gestellten Planungsunterlagen für
die Fassade gelten hinsichtlich der formalen Gestaltung und der
technischen Grundsatzkonzeption als verbindlich.

- Die Zeichnungen werden vom AG oder dessen Vertreter ausschließlich
hinsichtlich Vollständigkeit der Bestellung und Ausstattung geprüft. Der
AN erhält mit Auftragsvergabe die Werkpläne als Grundlage für die
Projektierung und ist für alle Angaben in seinen Plänen, besonders den
technisch und maßlich relevanten allein verantwortlich.

- Die Oberkanten sämtlicher Fenster und Fenster/Türrahmen sind je
Geschoss/Absatz auf exakt der gleichen Höhenkote zu setzen, um ein
einheitliches optisches Bild zu gewährleisten.

- Alle Kanten und Ecken müssen gemäß der Unfallverhütungsvorschriften
des GUVV / KUVB leicht abgerundet bzw. leicht gefast sein.

- sämtliche Blendrahmen ohne spezielle Einbauanforderungen sind
hohlraumfrei einzubauen, d.h. die Fugen sind entsprechend mit
Mineralwolle bzw. Anforderungen in der Leistungsbeschreibung zu füllen.

NEBENLEISTUNGEN
- Aufmessen für die Ermittlung der jeweiligen Massen

- Der AN erhält bauseits eine Längsachse, eine Querachse, sowie einen
Höhenfestpunkt. Alle weiteren Einmessarbeiten sind Nebenleistung des AN

## Zusätzlicher Text
0.1 Allgemeine Anforderungen
Das System muss der DIN EN 13830, allen in der Ausschreibung
aufgestellten Anforderungen, sowie den weiteren anzuwendenden
einschlägigen Normen und Richtlinien und dem allgemeinen Stand der
Technik entsprechen.

0.2 Allgemeine Fassadenbeschreibung
Bei den nachfolgenden Fenster- und Fassadenelementen handelt es sich
vorwiegend um eine Holz-Pfosten-Riegel-Konstruktion mit einer
Aufsatzkontruktion als Glasfassade mit integrierten Fensterelementen.
Die Lieferung und Montage von Außentüren aus Aluminium-Glas erfolgt
bauseits und ist nicht Gegenstand dieses Leistungsverzeichnisses.

Alle nachfolgenden Fassaden- und Fensterelemente sind generell komplett
anzubieten, d.h. einschließlich Verglasung, aller notwendiger
Anschlüsse, Verblechungen, Beschläge, Unterkonstruktionen und
zugelassenen Befestigungsmittel.

1. Konstruktionsbeschreibung Pfosten-Riegel-Fassade (P-R-Fassade)
Es ist vorgesehen, die komplette Fassade als durchgängiges und
wärmegedämmtes System aus Holz-Pfosten-Riegel-Unterkonstruktion mit
durchlaufenden Pfosten und außenseitiger Aufsatzkonstruktion aus
Dreifachisolierverglasung und Aluminiumprofilen auszuführen bzw. in die
Holz-Pfosten-Riegel-Unterkonstruktion eingesetzte Holz-Alu-Fenster.

Das Verglasungssystem bilden Deckschalen und/oder Andruckleisten aus
Aluminium. Die Anbindung des Verglasungssystems an das Tragwerk erfolgt
über Aluminium-Grundprofile mittels Verschraubung
(=Adapter/Aufsatzkonstruktion auf Holz-Tragwerk). Hierfür weisen die
Alu-Grundprofile wechselseitige Bohrungen auf. Eine hierüber verlegte,
großvolumige EPDM-Dichtung mit integrierten gedämmten Belüftungskanälen
bildet die Basis für die Aufnahme der Verglasung und für die Belüftung
der Konstruktion.
Die Stöße der horizontal- und der vertikal zu verlegenden
Dichtungsprofile sind überlappend auszuführen und abzudichten. Die
entsprechend wechselseitig herzustellenden Ausklinkungen sind gemäß der
Verarbeitungsrichtlinien des jeweiligen System-Herstellers auszuführen.

Glas-/Ausfachungsdicken von ca. 15 - 70 mm müssen einsetzbar sein. Alle
Glasscheiben, auch die der Einsatzelemente sollen, soweit technisch
möglich, in der gleichen Ebene angeordnet sein.
Die Abdichtung zu den Glasscheiben und/oder Ausfachungen erfolgt mit
EPDM-Dichtungen.
Die inneren Dichtungen bilden die wasserführende Ebene des Systems.
Beim System muss es die Möglichkeit der Entwässerung über 3 Ebenen
geben!

Außen ist eine durchgehende, beide Scheibenkanten überdeckende Dichtung
einzusetzen. Stoßbereiche (Pfosten-Riegel) sind mit Dichtungskreuzen
auszuführen.
Die Falzgrundbelüftung sowie der Dampfdruckausgleich erfolgen über die
vier Ecken eines jeden Scheibenfeldes in den Pfostenfalz, bei
Einbauhöhen > 8 m über entsprechende Öffnungen in den unteren, äußeren
Einzeldichtungen der Riegel.

Die Riegeldichtungen sind mit speziellen Endstücken auszustatten.

Baukörperanschlüsse sind in einer Dichtebene auszuführen.

Die Anordnung der Folien erfolgt umlaufend und in einer Ebene zwischen
der Dichtungsaufsatzkonstruktion und der Unterkonstruktion.
Alle Befestigungsschrauben für die Außenanwendung sind in Edelstahl-A4
auszuführen.

Äußere Deckschalen (Pfosten-/Riegel) als stranggepresstes Alu-Flach-
oder Alu-U-Material.
Beschichtung außen Alu-Deckschalen: Pulverlackierung
Farbton außen Alu-Deckschalen: Farbton RAL 7022, umbragrau, bzw.
RAL-Farbe nach Wahl des AG.
Deckleisten wahlweise als verdeckte Verschraubung mit Ober- und
Unterleiste oder sichtbare Verschraubung mit Deckleiste.
Verschraubung der Klemmverbindung aus Edelstahl.

Das eingesetzte Fassadensystem muss in der Lage sein, feldweise
unterschiedliche Füllungsdicken aufzunehmen. Die unterschiedliche Dicke
zwischen benachbarten Füllungen ist durch EPDM -Dichtungen
auszugleichen, so dass die Füllungen außenbündig in einer Ebene liegen.

Soweit nicht in den Positionen abweichend angegeben:
Ca. Maße abhängig vom Systemhersteller und den statischen
Erfordernissen.
Die hier angegebenen Anforderungen sind Gestaltungsvorgaben der
Architektur, welche unter Beachtung des jeweils angeboten
Fassaden-/Fenster-Systems grundsätzlich verbindlich sind.
Alle Maße sind ca.-Maße.

Abmessungen Deckschalen:
Pfosten: Dicke ca. 15 mm, Breite ca. 80 mm
Riegel: Dicke ca. 12 mm, Breite ca. 80 mm

Technische Anforderungen Aufsatzkonstruktion:
- Einhaltung der Windlastwiderstände nach DIN EN 1991-1-4
- Windlastwiderstand EN 13116: mind. 2,0/3,00 (kN/m²)
- Schlagregendichtheit nach DIN EN 12155 bzw. DIN EN 12154: RE750
- Luftdurchlässigkeit nach DIN EN 12153 bzw. DIN EN 12152: A3
- Stoßfestigkeit EN 14019: innen mind. I5 / außen mind. E5
- CE-Kennzeichnung
- bauaufsichtlich zugelassen
- Uf = mind. 0,7 W/(m²K)
- Einbruchhemmung: RC2 N
- Profile thermisch getrennt
- Die 11°-Isotherme hat innerhalb der Konstruktion zu liegen, um
Tauwasserfreiheit zu gewährleisten.

Holzqualität: EN 942
Holzart: Nadelholz Lärche,
Brettschichtholz gemäß statischer Bemessung des AN, mind. GL 24h
Lamellen: ca. 20 bis 30 mm,
Länge der Riegel bis zu ca. 5700 mm
Feuchtigkeitswert: 13% +- 2%
Oberflächenqualität, gehobelt, Kanten gefast, Sichtqualität nach
Zulassung
Sortierklasse: J10 gemäß EN 942
Holzbläue nicht zulässig
Material Beschichtung: 2-Komponenten PU Lack, wasserbasiert
Farbton Beschichtung: tansparent/natur bzw. Farbton aus Farbkarte
Fensterhersteller nach Wahl des Auftraggebers.

Profildimension soweit in der Position nicht abweichend beschrieben:
Pfosten: ca. 56 x 160 mm (äußere Pfosten) bzw. 56 x 120 mm (innere
Pfosten)
Riegel Sturz: ca. 56 x 160 mm
Riegel als innere Fensterbank:
- ca. 56 x 240 mm, verjüngend (F_OG-06 bis F_OG-10)
- ca. 56 x 300 mm, verjüngend (F_OG-01 bis F_OG-05)

Bauphysikalische Anforderungen Pfosten.-Riegel-Glasfassade:
Wärmeschutz der Elemente (Uw) nach DIN EN ISO 10077-1, DIN 4108-4,
Wärmedurchgangskoeffizient [DIN EN ISO 10077-1] Uw = 0,95 W/m²K,

Schallschutz: keine Anforderungen

Die Schallübertragung von Geschoss zu Geschoss ist durch die konsequente
Trennung der Element in der Deckenzone zu unterbinden.

Der max. Feuchtigkeitsgehalt der Hölzer darf 13% nicht übersteigen. Der
Streubereich des Feuchtigkeitsgehaltes darf allgemein nicht größer als
4% sein, bei lamellierten Querschnitt nicht mehr als 2%.

Die Rahmenverbindungen sind dauerhaft dicht nichtsichtbar mit
Schlitz/Zapfen bzw. Dübelverbindung nach DIN 68121, bzw. allgemeine
bauaufsichtlich zugelassenen und geschraubten
Pfosten-Riegel-Verbindern). Bei Zapfen-/Dübelverbindnungen sind
mindestens Doppelzapfen/-dübel auszuführen.
Für alle anderen Rahmen-Eckverbindungen ist die Eignung durch Prüfung in
einem anerkannten Prüfinstitut nachzuweisen (gem. ift-Richtlinie
SE-08/1).
Für die Verleimung ist nur Leim auf Resorzin-Harz-Basis zu verwenden.
Die
Klebstoffe müssen DIN EN 204 entsprechen und frei von
gesundheitsschädlichen Stoffen sein.

Nachweis, Qualität und Prüfzeugnis sind, soweit nicht im System
vorhanden,
über Einzelzulassung zu erbringen.

Angebotene Aufsatzkonstruktion:

.......................................................
(angebotenes Produkt - vom Bieter auszufüllen)

allgemeine bauaufsichtliche Zulassung:

.......................................................
(vom Bieter auszufüllen)

2. Konstruktionsbeschreibung Holz-Alu-Fenster:
Diese technische Leistungsbeschreibung gilt für Fenster und
Fensterelemente mit und ohne Flügel, die eine raumabschließende
Außenwand bilden.
Fenstertüren gelten als Fenster, sowie sinngemäß für Außentüren, soweit
eine Übertragung der nachfolgenden Beschreibungen sinnvoll anwendbar
ist.
Massive bzw. lamellierte verleimte Profile mit außenliegender Aluminium
Deckschale, welche gleichzeitig die Funktion der Glashalteleiste
übernehmen.
Querschnittsabmessungen Profile von ca. 80 bis 90 mm beim Blendrahmen
und ca. 80 bis 110 mm beim Flügel. Alle Kanten sind abzurunden.
Wange Fensterflügel bzw. Festverglasung innen: abgeschrägt.

Flügelrahmen sind außenseitig flächenbündig mit den Blendrahmen
auszuführen.

Technische Anforderungen Fenster und Türen in PR-Fassade:
- Einhaltung der Windlastwiderstände nach DIN EN 12210 und DIN 12211
- Schlagregendichtheit nach DIN EN 12208: 7A
- Luftdurchlässigkeit nach DIN EN 12207: 3
- Widerstandsklasse gemäß EN 1627: mind. RC 2 N
- Profile thermisch getrennt
- Die 11°-Isotherme hat innerhalb der Konstruktion zu liegen, um
Tauwasserfreiheit zu gewährleisten.

Wärmeschutz der Elemente (Uw) nach DIN EN ISO 10077-1, DIN 4108-4,
Wärmedurchgangskoeffizient [DIN EN ISO 10077-1] Uw = 0,95 W/m²K,

Schallschutz: keine Anforderungen

3. Aluminum-Deckschale Holz-Alu-Fenster:
Pulverbeschichtete Aluminumschale aus Strangpressprofilen, thermisch
getrennt vom Holzrahmen, hinterlüftet, abgeschrägte Wangen,
kraftschlüssig und gleichzeitig dehnungsausgleichend mit Holzrahmen
verbunden, umlaufende, UV-beständige Dichtungen an Verglasung und
Flügel/Rahmen.
Beschichtung außen Alu-Deckschalen: Pulverlackierung
Farbton außen Alu-Deckschalen: Farbton RAL 7022, umbragrau, bzw.
RAL-Farbe nach Wahl des AG, form- und farbidentisch mit
Strangpressprofilen der Aufsatzkonstruktion

4. Dichtung Fenster Holz-Alu-Fenster:
Mittel- und Überschlagdichtungen in 3 Dichtungsebenen im Flügel bzw.
Rahmen eingezogen aus EPDM-Profilen oder TPE Schaum, mit Dicht- und
Dämmwerten der Dichtprofile die derjenigen der allg. Konstruktion
entsprechen und austauschbar sind.
Bei der Lage der Dichtungen muß sichergestellt werden, dass eine
Trennung
zwischen Raum- und Außenklima erfüllt ist.

5. Beschlag Holz-Alu-Fenster:
Die Beschläge (Bänder, Getriebe, etc.) müssen den zu erwartenden
Belastungen aus dem Schulbetrieb entsprechend ausgebildet und gegen
Korrosion geschützt sein.
Die Angaben der Beschlaghersteller sind zu berücksichtigen (z.B.
maximale Belastbarkeit).
Grundsätzlich sind alle Fenster und Fenstertüren mit Beschlägen
auszustatten, die folgende Anforderungen erfüllen, soweit nicht
abweichend in der jeweiligen Position beschrieben:
- verdeckt liegende Einhand-Dreh-, Kipp oder Dreh-/Kippbeschlägen mit
Flügelheber in Edelstahloptik gemäß jeweiliger Positionsbeschreibung
- sichtbar liegende Bänder, Eck- und Scherenlager, optisch auf einander
abgestimmt, in Edelstahloptik
- Zuschlagsicherung bei Kippstellung,
- zusätzliche Mittelverriegleung ab Flügelgrößen über 1000 x 1000 mm.
- Bei Dreh-Kippflügel-Beschlägen muss die Ausstellschere sicher
verhindern, dass der Fensterflügel bei einer Fehlbedienung absackt (z.B.
Verwendung einer Dreipunktschere). Erfüllt die Ausstellschere diese
Forderung nicht, ist eine Fehlbedienungssicherung einzubauen.
- Das Ecklager muss den Flügel bei jeder Bedienungsstellung sicher
führen.
- Bei Oberlichtern (Kippflügel) sind als zusätzliche Sicherung
Fangscheren einzubauen, um evtl. Schäden / Unfälle infolge unsachgemäßer
Bedienung zu verhindern.
- An allen Fenstern mit Drehbeschlag ist eine Öffnungsbegrenzung auf 90°
einzubauen.
- Bei Fenstertüren ist am Hauptflügel außenseitig ein zusätzlicher Griff
aus Metall im Farbton der Außenflächen des Fensters zum Schließen der
Tür zu montieren.
- Es sind nur Beschläge mit abgerundeten Kanten = runde Form zu
verwenden. Die Griffe sind so auszubilden, dass ein Hängenbleiben mit
Kleidungsstücken praktisch auszuschließen ist, Material Edelstahl.
- Form Tür-/Fenstergriffe: in Anlehnung FSB Modellreihe 1075
- Alle Griffe- und Drückerhöhen an Türen sind auszuführen auf 1050 mm,

vorgesehener Fensterbeschlag:
überwiegend mit Drehfunktion, gemäß Positionsbeschreibung
vereinzelt mit Dreh-Kipp-Funktion oder nur Kipp-Funktion, gemäß
Positionsbeschreibung

Fenstergriffe, Türdrücker: U-Form

angebotene Bänder, Getriebe, etc.:

.......................................................
(Hersteller / Typ - vom Bieter auszufüllen)

angebotene Beschläge, Fenster-/Türgriff

.......................................................
(Hersteller / Typ - vom Bieter auszufüllen)

6. Holzart | Holzoberfläche Holz--Alu-Fenster:
Lärche
Holzschutz in Anlehnung an DIN 68 800 Teil 3 bzw. gemäß Merkblatt HO.01
ift-
Rosenheim.

Die Oberflächenbehandlung hat als Mehrschicht-Systemaufbau
[Imprägnierung, Grundbeschichtung, Zwischenbeschichtung,
Schlussbeschichtung] für das gesamte Fensterelement zu erfolgen.
Material Beschichtung: 2-Komponenten PU Lack, wasserbasiert
Farbton Beschichtung: tansparent/natur bzw. Farbton aus Farbkarte
Fensterhersteller nach Wahl des Auftraggebers.
Die Beschichtungen sind umlaufend geschlossen auszuführen.
Sowohl auf der Innen- als auch auf der Außenfläche ist eine
Trockenschichtdichte von mind. 120 µm bei deckenden Anstrichen
sicherzustellen.
Die V-Fugen sind zusätzlich abzudichten.

Bei der Bearbeitung der Holzoberfläche sollen die Holzzellen nicht
gequetscht werden, um ein Aufstehen und Abzeichnen der Holzstruktur nach
der Beschichtung zu vermeiden. Die Holzoberfläche muss glatt sein. Lose
und aufstehende Holzfasern müssen spätestens nach der Grundierung
entfernt werden.

Die UV-Beständigkeit gegen Vergilben ist zu gewährleisten.

Die zur Ausführung kommenden Beschichtungsmaterialien dürfen keine
Inhaltsstoffe enthalten, die als giftig, krebserzeugend,
erbgutverändernd bzw. fortpflanzungsgefährdend eingestuft sind. Der
verwendete Anstrich muss frei sein von bioziden Wirkstoffen,
insbesondere von Lindan, PCI und Quecksilberverbindungen.
Bei der Trocknung dürfen sich keine Formaldehydverbindungen abspalten.
Weiterhin ist eine Beschränkung von "flüchtigen organischen Substanzen"
im flüssigen Lackgebinde zu beachten. Die Beschichtungsstoffe müssen das
Umweltzeichen für schadstoffarme Lacke in der aktuellen Version haben,
oder ein in den Anforderungen gleichwertiges Umweltzeichen.
Eine chemische Vorbehandlung der Holzelemente ist durch die Auswahl des
Holzes auszuschließen.
Die technischen Daten- und Sicherheitsdatenblätter der
Oberflächenbehandlung
müssen vor Verwendung zur Freigabe dem AG vorgelegt werden. Auch alle
Angaben zum GISCODE.

7. Verglasung P-R-Fassade und Holz-Alu-Fenster:
Mehrscheiben-Isolierglas gemäß DIN EN 1279, sowie gemäß der
Gütegemeinschaft Mehrscheiben-Isolierglas e.V. (GMI). Die Verglasung
muss systemzugelassen für die angebotene Aufsatzkonstruktion sein.

Die zugesicherten Eigenschaften auf der Basis der DIN EN 1279-1 bis 6,
sowie die Gebrauchstauglichkeit, im Hinblick auf die Nutzungsdauer, sind
durch Prüfzeugnis einer unabhängigen Zertifizierungsstelle nachzuweisen.
Die Prüfung der Festigkeit einschließlich Haftprüfung des Randverbundes
nach EN 1279-4 ist nachzuweisen.

Technische Anforderungen Verglasung:
Wärmeschutzverglasung nach DIN EN ISO 10077-1:
3-fach Wärmeschutz-Isolierglasscheibe
Lichttransmission [DIN EN 410] TL = mindestens 75%
Gesamtenergiedurchlass [DIN EN 410] g: g = 0,4
Schallschutz: keine Anforderung
auf Unfallverhütung und Absturzsicherung gemäß DIN 18008, Teil 1-4 Glas
im Bauwesen, DIN 58125 Schulbau - Bautechnische Anforderungen zur
Verhütung von Unfällen, ASR A1.6 (Arbeitsstättenverordnung), DGUV
202-087, sowie sonstiger relevanter Gesetzte, Verordnungen, Richtlinien
und Herstellervorgaben.
Randverbund: Thermisch optimierter Randverbund | Abstandhalter:
Edelstahl
Im Leistungsverzeichnis werden explizit keine Glasdicken-/Aufbauten
vorgegeben.
Sie sind unter der besonderen Berücksichtigung der hier angetroffenen
Verhältnisse und jeweiligen beschriebenen Einbausituation vom AN
eigenständig festzulegen, der statische Nachweis ist vom AN zu
erbringen. Eine komplette Statik der Gläser ist vom AN, in prüffähiger
Ausführung, vorzulegen. Es ist auch der Randverbund unter
Berücksichtigung der Klimalasten explizit nachzuweisen.

Bei sämtlichen Verglasungen, welche eine absturzsichernde Wirkung gemäß
aktueller Bayerischer Bauordnung, den einschlägigen
Arbeitsstättenrichtlinien bzw. den DGUV aufweisen müssen, ist eine
Ausführung gemäß DIN 18008-4, 2013-7, zwingend vorgeschrieben.
Darüber hinaus sind alle Verglasungen, welche aufgrund Anforderungen aus
den einschlägigen Arbeitsstättenrichtlinien bzw. den DGUV aus
Sicherheitsglas bestehen müssen, entsprechend in ESG, ESG-H bzw.
VSG-Verglasung auszuführen.
Der AN hat alle ESG-
Glasscheiben, welche bei Bruch herunterfallen und zu Personenschäden
führen könnten, einem Heat-Soak-Test (ESG-H Glas) zu unterziehen und
unaufgefordert nachzuweisen, sowie dauerhaft zu kennzeichnen (ESG-H).
Diese Prüfung ist vom Hersteller durch ein unabhängiges Institut
nachzuweisen und zu dokumentieren.

Grundsätzlich sind alle Verglasungen von Türanlagen sowie Ganzglasecken
in
ESG-H auszuführen.

Werden Silikon-Fugendichtungen an den Kanten von VSG-Gläsern mit
PVBFolien vorgesehen, hat der AN die Materialverträglichkeit zu prüfen
und nachzuweisen sowie eine schriftliche Garantiezusage des
Glaslieferanten vor Bestellung der VSG- Gläser anzufordern und an den
Auftraggeber ohne weitere Aufforderung einzureichen.
Alle VSG-Gläser der Vertikalfassaden sind zwingend mit dafür geeigneten
VSG-Verbundfolien-Produkt mit entsprechendem Eignungs-Nachweis
auszuführen.

Grundsätzlich sind die außen liegenden Glasscheiben von
Isolierglaseinheiten dicker als die inneren Glasscheiben auszuführen,
damit eine Bauchung auf Grund von Wind und atmosphärischem Druck im
Zwischenraum der Isolierverglasungen nach innen entsteht und diese von
außen nicht bzw. weniger sichtbar wird.

Die absturzsichernden Gläser sind gem. DIN 18008-4 zu bemessen. Zu
erstellen ist ein prüffähiger statischer Nachweis für die Verglasungen
nach DIN 18008, Teil 1-5.
Zu beachten ist dabei, dass die äußere Verleistung bzw. die äußere
Verkleidung für die Lasten aus Stoßbelastung ausgelegt sind. Hierfür ist
der Nachweis zu erbringen.
Mit dem Nachweis wird auch gleichzeitig die Sicherheit des Rahmens in
die Gesamtüberprüfung einbezogen und erfüllt damit auch die häufig
geforderte Nachweispflicht ohne ZIE.

Bei Schallschutzgläsern wird kein umweltschädliches SF6 Gas im LZR
zugelassen. Ebenfalls werden keine Gießharz-Verbundscheiben zugelassen.
Die Schallschutzanforderung muss ggf. mit speziellen Schallschutzfolien
(SI-Folien) erreicht werden.

Wärme- und / oder Sonnenschutzschichten sind nur auf den geschützt
liegenden Glasoberflächen gegen den Luftzwischenraum hin oder im VSG-
Verbund zulässig.

Trotz Verwendung von ESG-H- oder VSG- Gläsern ist grundsätzlich eine
optische Farbgleichheit und Lichtdurchlässigkeit (Lichttransmission)
beim Einsatz von unterschiedlichen Glasdicken innerhalb einer
Fassadenfläche zu gewährleisten. Um die Farbgleichheit und die
Gewährleistung gleicher Fassadenbauteile an allen Fassadenbereichen
sicherzustellen, müssen die einzelnen Gläser von einem Glaslieferanten
bezogen werden bzw. aus einer Produktion stammen. Das Mischen
unterschiedlicher Wärme- bzw. Sonnenschutzschichten von verschiedenen
Herstellern wird nicht zugelassen.

Der evtl. Höhenunterschied zwischen der Produktionsstätte der
Glasscheiben und dem Einbau der Glasscheiben ist über die Barometrische
Höhenformel zu ermitteln evtl. sich daraus ergebenden Maßnahmen sind
einzukalkulieren. Aufgrund der Garantiebedingungen der
Isolierglashersteller muss der Glasfalz bei Verglasung mit
dichtstofffreiem Falzgrund Öffnungen zum Feuchtigkeitsausgleich haben
und mit den Angaben der Systembeschreibung übereinstimmen.

Statische Belastung:
Wenn das Silikon in der Wetterfuge Lasten aufnehmen muss, z. B.
Windlasten, dann muss der Hersteller des Dichtstoffes die Ausbildung der
Fuge statisch überprüfen. Der Fugendichtstoff und die Fugendimension
müssen für die Belastung ausgelegt sein.

Materialverträglichkeit:
Die Eignung aller miteinander in Verbindung gebrachten Komponenten
hinsichtlich der Funktionsfähigkeit und Gebrauchstauglichkeit ist vom AN
eigenverantwortlich mit den Systemherstellern abzuklären und
nachzuweisen.

Allgemeine Anforderungen an blickdichte Verglasungen:
Dreischeibenisolierverglasung wie oben beschrieben, jedoch:
Äußerste Glasscheibe (Fassadenaußenseite) rückseitig emailiert, Farbton
nach Wahl AG aus Herstellerpalette
Lichttransmission [DIN EN 410] TL =0%
Gesamtenergiedurchlass [DIN EN 410] g: g = 0,4

Allgemeine Anforderungen an Paneele:
Für die Lieferung und den Einbau von Ausfachungen gilt sinngemäß die im
Abschnitt Verglasung näher beschriebene Regelung.

Paneelaufbau von innen nach außen, durch AN zur liefern und einzubauen:
- Vario-Dampfbremse, inkl. umlaufender Anschluss an P-R-Fassade
- Mineralwolldämmung, WLG 035, Dicke mind. 50 mm, nicht brennbar
- Stahlblechschale, Dicke = 2,5 mm, einschließlich Fixierung in
Aluminum-Andruckleisten der Verglasung
- Mineralwolle, mind. WLG 035, Dicke = 100 mm, nicht brennbar
- 8 mm ESG-H, rückseitig emailiert, Farbton nach Wahl AG aus
Herstellerpalette

Technische Anforderung Paneele:
- Bewertetes Schalldämmmaß Rw: mind 50 dB
- Wärmedurchgangskoeffizient [DIN EN ISO 10077-1] U = 0,24 W/m²K,

Die in der obigen Beschreibung der Paneele definierten Angaben zu den
einzusetzenden Werkstoffen und deren Querschnitt sind formale
Mindestanforderungen. Die vorgegebenen Stoffe sind vom AN auf ihre
Eignung für den vorgesehenen Verwendungszweck zu prüfen. Angaben zum
Wärmeschutz, Schallschutz, Brandschutz, sowie die für diese Bereiche
geltenden DIN-Normen sind zu berücksichtigen.

Die beschriebenen Paneele müssen nach dem Stand der Technik dicht
ausgebildet sein. Durch konstruktive Maßnahmen muss verhindert werden,
dass eine Durchfeuchtung sowie eine mechanische Zerstörung des
Dämmstoffes eintritt.

Wichtiger Hinweis:
Soweit die Fassade Rollläden bzw. Raffstoranlagen erhält, ist dem
Hitzestau und dem Temperaturunterschied bei nicht voller Beschattung des
Glases mit der Glaswahl Rechnung zu tragen.

In sämtlichen nachfolgenden Positionsbeschreibungen mit
Verglasungsleistungen sind insbesondere folgende notwendige Leistungen
beinhaltet und mit dem jeweiligen Einheitspreis abgegolten:
- Planung der Verglasung
- Berechnung der Glasgrößen, Glasdicken und Randverbund
- Statischer schriftlicher Nachweis, geeignet für Prüfingenieure
- Lieferung frei Baustelle
- Vertragen und Einsetzen der Verglasungen, Hebezeug
- Einbringen der Dichtungs-Systeme
- Abschluss und Befestigen der Glasleisten
- Schlussreinigung der Glasscheiben,
- Entfernen der Aufkleber sowie der Positionsaufschriften.
- Entfernen der Müll- und Glaspaletten.

Durch unterschiedliche Einbaudicken der sog. Einbautiefe, sind die
Glasleisten und deren Dichtungssysteme darauf abzustimmen, damit
vertikal und horizontal der gleiche äußere Flächenübergang vorhanden
ist.
Für die Verglasungs-Dichtungsprofile sind elastische
EPDM-Dichtungsprofile erforderlich, bei der Herstellung ist das
entsprechende Schrumpfmaß zu berücksichtigen.

Dichtprofile müssen innerhalb der Konstruktionen in Nuten geführt
werden, mindestens in Fixierprofilen, um ein seitliches Herausrutschen
der Profile zu vermeiden.

Bei Rahmen und Flügel muss zur Vermeidung von Glasbrüchen infolge eines
ungleichmäßigen Andrucks ein verdichtungsfreier Übergang gewährleistet
sein.

Nicht zugelassen sind Dichtungs-U-Profile, welche als Rahmen oder in
Einzellängen über den Scheibenrand gestülpt werden.

Durch die Klotzbrücken (Verklotzung mit Lastnachweis) dürfen
Falzraumbelüftungen sowie Entspannungs- und Entwässerungsbohrungen nicht
beeinträchtigt werden. Die Falzraumbelüftung muß gem. Vorschriften der
Isolierglas -Hersteller, sichergestellt sein. Sie sind verdeckt bzw.
versetzt anzubringen.

Sämtliche Sicherheitsverglasungen (VSG + ESG-H) sind mit einer
Kennzeichnung zu versehen. Der Stempel bzw. Aufkleber ist im Eck unten
anzubringen und muss auch nach Einbau der Verglasung von innen deutlich
lesbar sein. Dies gilt auch für Kombinationen aus Isolierglas.

Die im LV angegebenen Positionsmaße sind Rohbau- und Rahmenmaße. Der AN
hat bei der Preisermittlung die Glasmaße auf sein gewähltes Rahmensystem
abzustimmen, die Maße daraus selbst zu ermitteln.

Aus optischer Sicht ist die gesamte Verglasung in allen Bereichen mit
gleichwertigem Farbeindruck herzustellen. Hierbei kommen Gläser mit
Mehrfachfunktion zum Einsatz, wie Absturzsicherung oder/und
Schallschutz.

Die undurchsichtigen Glaspaneele sowie blickdichte Isolierverglasungen
sind mit rückseitig farblich emailierten Gläsern auszuführen. Diese
Emaillierungen sind für Paneele und Verglasungen farbidentisch
herzustellen! Auch der sonstige optiche Eindruck (Glanzgrad, etc.) ist
identisch auszuführen, so dass von außen nicht wahrnehmbar ist, ob es
sich um eine Isolierglasscheibe oder eine Paneele handelt!
Farbton nach Wahl des AG aus Herstellerpalette.

Bei Sonderverglasung sind auf Wunsch Muster vorzulegen.
Die Erfüllung der Verglasung, und Verarbeitungs-Anforderungen für die
gesamten Fassadenkonstruktion sowie Verkleidungen ist Bestandteil der
Leistung des AN und ist von dem Bieter in die entsprechenden
Einheitspreise der einzelnen LV- Positionen einzurechnen.

angebotener Verglasungshersteller:

.......................................................
(Hersteller / Typ - vom Bieter auszufüllen)

8. Anschlüsse / Verankerung
Die Verankerung von Fensterwänden hat gemäß DIN 18056 zu erfolgen.

Die Fenstermontage hat durch Verschraubung des Blendrahmen in der
Öffnungsleibung gemäß den Systembeschreibungen des Fensterherstellers
nach Erfordernis der Fenstergröße zu erfolgen.

Äußere Einflüsse wie Bauwerksbewegungen dürfen die entsprechenden
Maßnahmen nicht in ihrer Funktion beeinträchtigen.

Zur Montage wird bauseits ein Fassadengrüst zur Verfügung gestellt.
Notwendige Hilfsgerüste im Gebäudeinneren sind durch den AN eigenständig
zu liefern, vorzuhalten und abzutransportieren. Entsprechender Aufwand
ist die jeweiligen Einzelpositionen einzukalkulieren und mit diesen
abgegolten.

angebotenes Montagesystem:

.......................................................
(Hersteller / Typ - vom Bieter auszufüllen)

Auf besondere Sorgfalt ist auch bei der Montage der Stösse und der EPDM
Verbindungen zu achten. Gleiches gilt auch für die Kämpferanschlüsse der
Kreuzungsstöße. Alle Stoßstellen und Verbindungen sind vollflächig zu
unterlegen. Dichtungsfolien an den Anschlüssen sind am Baukörper und der
Konstruktion mit ca. 10 cm Breite vollflächig zu verkleben, Stoßstellen
sind dicht zu überlappen.

Lastabtragung:
Die auf das Fassaden-/Fensterelement einwirkenden Kräfte müssen sicher
in den Baukörper übertragen werden. Für die Lastannahmen ist die gültige
Landesbauordnung zugrunde zu legen.

Befestigung Fenster:
Die Wahl des Befestigungsmittels (Rahmendübel, Laschen, Winkel) ist auf
das Fenster- und Außenwandsystem abzustimmen. Die Bewegungen, sowohl aus
der Längenänderung der Fassaden-/Fensterelemente, als auch aus den zu
erwartenden Formänderungen am Baukörper, müssen ungehindert aufgenommen
werden können. Die Herstellerangaben sind zu beachten. Die
Befestigungsstellen müssen auf die Lage der Beschläge und die Anordnung
der Verklotzung bei Festfeldern abgestimmt werden. Der Abstand der
Befestigungselemente untereinander darf 80 cm nicht überschreiten, der
Abstand von den Innenecken und anderen Rahmenverbindungen darf 10 cm bis
15 cm nicht unterschreiten. Die vom Befestigungsmittelhersteller
vorgegebenen Randabstände und Einbautiefen sind zu beachten.

Verankerung Pfosten-Riegel Fassade am Rohbau:
Für die Verankerung der Fassadenteile zum Rohbau sind in der Regel keine
Vorkehrungen getroffen. D. h. Ankerschienen, Einlegeplatten usw. sind
nicht vorhanden.
Die notwendigen Verankerungen bzw. Konsolen, sowie sämtliche
Vorkehrungen zur Befestigung am Element und Unterkonstruktion, sind in
die jeweiligen Positionen einzurechnen und werden nicht extra vergütet.

Sämtliche Verankerungen zum Rohbau aus Stahlbeton oder Dämmziegel-
Mauerwerk sind zu dübeln, diejenigen aus Holz entsprechen zu schrauben.
Dabei sind auch zusätzliche Kräfte aus einer möglichen exzentrischen
Lagerung der Fassadenteile und auch auf sie einwirkende Momente zu
berücksichtigen. Die Anker müssen mehrfach justierbar sein, so dass
grundsätzlich alle Toleranzen aus dem Rohbau-/ Bestandsbau aufgenommen
werden können. Am Lospunkt müssen Verformungen aus dem Roh-/Bestandsbau
und der Verkehrslast und Verformungen aus Temperaturverhalten, Kriechen
und Schwinden zwängungsfrei und ohne Knackgeräusche aufgenommen werden
können. Gegenüber der Betondecke sind Unterlagen vorzusehen.

## Zusätzlicher Text
Ausführung gemäß der Ausschreibung beigefügter Fassadendetailpläne.

Grundsätzlich sind für Ankerteile im Aussenbereich und nicht mehr
zugänglichen Stellen nichtrostende Materialien zu verwenden. Bei
Ausführung in Edelstahl kommt Werkstoff-Nr. 1.4571 zur Ausführung. Der
Korrosionsschutz nach DIN EN 12944 ist einzuhalten.

Für Dübel dürfen nur zugelassene Dübel-Systeme verwendet werden.
Kunststoff-Dübel sind nicht zugelassen.

9. Dichtigkeit / Andichtung zum Baukörper
Die bauphysikalischen Einwirkungen durch das Raumklima und das
Außenklima und dadurch entstehende Fugenbewegungen sind zu
berücksichtigen. Die Anschlüsse zum Baukörper müssen den Anforderungen
aus Wärme-, Schall-, und Feuchteschutz gerecht werden.
Die Anordnung und die Ausbildung der Wärmedämmung im Anschlussbereich
sowie die Abdichtung der Fugen muss entsprechend den Anforderungen aus
dem Wärmeschutznachweis erfolgen.

Anschluss an Baukörper:
Einbau in Massivbauwände (Ziegel/Stahlbeton) und/oder
Brettsperrholzplatten: Abdeckung Fuge Fenster / Öffnungsleibung:
- Turnhalle: innen und außen durch ein Drittgewerk (Prallwand
/Trockenbau und Vorhangfassade)
Vorbau mit Nebenräumen: innen Abdeckleiste durch AN bzw. Drittgewerk
(Abhangdecke), außen durch ein Drittgewerk (Vorhangfassade)

Innenfugen sind dauerhaft luftdicht, Außenfugen dauerhaft
schlagregendicht, wasserbeständig (inkl. Kleber) und hoch
diffusionsoffen auszubilden.

Fugen sind generell, unter Berücksichtigung der Einflüsse von
Bauteilbewegungen, Temperaturschwankungen, Farbe, Größe und Orientierung
der Bauteile sowie der Materialeigenschaften und Vorschriften der
Hersteller, zu planen und entsprechend zu dimensionieren. Sie dürfen nur
von speziell geschultem Personal ausgeführt werden.

Sämtliche außenliegenden Dichtungsmaterialien müssen UV-beständig sein.
Dies gilt insbesondere für plastoelastische, spritzbare Dichtungen, z.
B. an Baukörperanschlüssen. Plastoelastische Fugen sind mit Fugenband zu
hinterlegen, so dass eine 2-Flankenhaftung gewährleistet ist.

Sämtliche Dichtungsmaterialien sind auf Verträglichkeit untereinander
(z. B. Dichtfolien, Kleber, Dachbahnen) abzustimmen, auch mit Materialen
anderer Gewerke .
Die Ecken sind dauerhaft luft- und wasserdicht auszubilden. Das
Eindringen von Raumluft in den Falzbereich ist weitgehend zu verhindern
durch eine innere Anschlagdichtung.
Es darf kein freies Wasser in verdeckt liegende Bereiche, z. B.
Aufnahmenuten von Dichtungen o. ä. eindringen und dort verbleiben.
Anzubringen sind Entwässerungsschlitze in ausreichender Anzahl und
Größe.

Bei der Konstruktion ist zu beachten, dass die Folien nicht von
Ankerteilen und dergl. durchbrochen werden, falls unvermeidbar sind
mindestens Manschetten einzuplanen.
Sobald die Verlegearbeiten der Dichtungsbahnen beendet sind, ist eine
technische Leistungsfeststellung der Verlegungsarbeiten der Bauleitung
zu melden bzw. diese mit hinreichendem Vorlauf in Kenntnis zu setzen.
Sämtliche toleranzaufnehmenden Anschlüsse zwischen Metall und Metall
müssen geeignete Gleitflächen mit Gleitfolie aufweisen, um
Knackgeräusche zu verhindern.

Außen:
Die Abdichtung der Holz-P-R-Fassade zum Baukörper ist soweit nicht
anders angegeben mit einer EPDM-Folie vorzunehmen.
Diese Folie ist mittel zugelassenem Kleber mit dem Baukörper und der
PR-Fassade zu verkleben, sowie an der P-R-Fassadenkonstruktion
mechanisch zu befestigen.

Innen:
Die Abdichtung ist umlaufend mit imprägnierten Schaumkunststoffbänder
Beanspruchungsgruppe R DIN 18542 oder alternativ mit zugelassenen und
überputzbaren Dichtbänder/Multifunktionsbändern vorzunehmen.

Sämtliche Schaumkunststoffbänder/Dichtbänder und EPDM-Folien sind so
anzubringen, dass diese nach Fertigstellung aller Bauleistungen nicht
sichtbar sind.
Dichtbänder sind vollständig falten- bzw. hohlraumfrei anzubringen.

Anforderungen Dichtfolien/-stoffe:
Innenseitig:
Wasserdampfdiffusions-
Widerstand: sd > 1500 m
Mindestdicke: 1,5 mm

Aussenseitig:
Wasserdampfdiffusions-
Widerstand: sd < 20 m
Mindestdicke: 1,2 mm

Angebotenes Fugendichtungs-/montagesystem (Fugendicht-/Kompriband /
Schaum / Hohlraumdämmung / Dichtband / Multifunktionsband / Folien):

Außen:

.......................................................
.........................
(Hersteller / Typ - vom Bieter auszufüllen)

Innen:

.......................................................
.........................
(Hersteller / Typ - vom Bieter auszufüllen)

Die Aufwendungen für das dampfdichte / dampfoffene Andichten der
Elemente zum Baukörper gemäß dem genannten Leitfaden sind mit der
jeweiligen Fenster/Tür-Position abgegolten.

Untere Anschlüsse / Abdichtung von bodengleichen
Fenstern/Fenstertüren/Außentüren sind bis zum
Perimeter-/Mauerleibungsbereich inkl. beidseitigem ca. 15 cm Hochzug
über zukünftigem GOK in der Leibung mit nach DIN 18533-1 bzw. DIN
18533-2/-3 zugelassener Abdichtung der Abdichtungsklasse W1.2-E
abzudichten.
Die bauseits vorhandene Abdichtung im Sockelbereich auf Mauerwerk und
Bodenplatte ist: kunststoffmodifizierte Dickbeschichtung (KMB). Eine
Systemverträglichkeit zwischen der bauseitigen Bauwerksabdichtung aus
KMB und der angebotenen Abdichtung im Sockel-Anschlussbereich der
bodentiefen Fenster/Türen ist sicher zu stellen.

Angebotenes System/Fabrikat:

..............................................................

10. Dämmstoffe und Dichtstoffe
Fugen zwischen Außenbauteilen der P-R-Fassade und dem Baukörper sind mit
Dämmstoffen vollständig zu füllen. Gleiches gilt für Hohlräume zwischen
Zargen / Fenstern und Baukörper/P-R-Fassade.

Es sind nur gesundheits-unbedenkliche Materialien mit Nachweis zu
verwenden.

Alle Fugen sind beispielsweise mit Stopfhanf / Mineralwolle
auszustopfen.
In Bereichen mit Brandschutzanforderungen Material Steinwolle:
- Baustoffklasse: mind. A2 nach DIN 4102
- Wärmeleitfähigkeitgruppe: 0,35 nach DIN 4108
- Rohdichte je nach Anforderungsbereich: 45 kg/cbm bis 90 kg/cbm

Die Dämmplatten sind dicht zu stoßen und mit einem witterungsbeständigen
Kleber punkt- oder streifenförmig anzukleben.
Zusätzlich sind die Dämmplatten an den Kreuzungspunkten durch
Krallenplatten aus Edelstahl zu halten. Kleinere Zuschnitte sind
vollflächig zu verkleben. Aussparungen in der Dämmschicht, für Anker,
Kabeldurchdringungen, Stahlprofildurchdringungen müssen passgerecht
ausgeschnitten und wieder eingeklebt werden.

Sämtliche Übergänge von Kalt- zur Warmzone sind exakt zu dämmen, um
Wärmebrücken zu vermeiden. Tauwasser darf nicht auftreten. Alle
Hohlräume sind grundsätzlich zwischen Warmfassade und Roh-/Bestandsbau
satt mit Mineral-/Steinwolle auszufüllen.

Im erdberührten Bereich ist XPS-Dämmung für die Hohlräume zu verwenden.

11. Stahlbauteile
Alle Stahlbauteile müssen mindestens der Stahlgüte S235 JRG 2 nach DIN
18800 entsprechen, mit besonderer Eignung zum Schweißen, Stahlbauteile
aus zwingend höherer bzw. anderer Stahlgüte sind in den
Tragwerksausführungszeichnungen entsprechend gekennzeichnet.

Die Schweißnähte sind, falls sie als versenkte Nähte auszuführen sind,
anschließend mit den Schweißnahtrandbereichen anzupassen. Kehlnähte
müssen höchsten ästethischen Ansprüchen genügen, die Festlegung der
Nahtfolge erfordert daher höchste Aufmerksamtkeit - evtl. ebenfalls zu
verschleifen. Die nachbearbeiteten Oberflächen müssen so beschaffen
sein, dass eine einwandfreie optische Qualität nach der
Korrosionsschutzbeschichtung gewährleistet ist. Die
Korrosionsschutzarbeiten sehen hierzu ein Verschleifen der
Schweißnahtbereiche vor. Die Ausführung der Schweißnähte sowie deren
Nachbearbeitung ist in diesem Zusammenhang mit den
Korrosionsschutzarbeiten abzustimmen und zu bemustern.

Eignungsnachweise für Schweißarbeiten:
Alle zur Montage eingesetzten Schweißer müssen die entspr.
Schweißerprüfungen, deren Gültigkeit nachzuweisen ist, besitzen. Der
"kleine" Schweissnachweis ist auf Verlangen vorzuweisen bzw. Zertifikat
nach DIN EN 1090-1

Schweißverbindungen:
Bei der Ausführung von Schweißungen sind die Bestimmungen der Ziff. 3.4
der DIN 18800, Teil 7, einzuhalten. Schweißungen an der unter Last
stehenden Konstruktion sind nicht zugelassen.
Schweißverbindungen müssen in Art und Qualität mit dem Werkmaterial
übereinstimmen. Verbindungsmittel wie Schweißnähte und Schrauben werden
nicht gesondert vergütet und sind in die Einheitspreise der
Stahlkonstruktion einzurechnen. Sämtliche Verbindungsstellen wie
Schweißnähte und Schrauben sind nach sorgfältiger Entrostung, Reinigung
und evtl. Abdichtung der Fugen mit Dichtstoffen mit dem gleichen
Anstrichaufbau wie die freie Oberfläche zu versehen.

Qualität der Schweißnähte:
Für die Qualität der Schweißnähte gelten die einschlägigen Normen.
Vorausgesetzt wird die Bewertungsgruppe B gem. EN 25817 für die Güte der
Nähte. Es ist vom Schweißfachingenieur des AN ein Schweißfolgeplan
auszuarbeiten, der bei der Produktion einzuhalten ist.
Schweißarbeiten dürfen nur von geprüften Schweißern durchgeführt werden,
es ist eine Schweißaufsicht zu betreiben.
Schweißarbeiten sind nicht auf der Baustelle durchzuführen.

Edelstahl:
Zur Ausführung kommen hauptsächlich Chromnickel- Molybdän-Stähle nach
DIN 17440, für Ankerteile ist Werkstoff-Nr. 1.4571, mind. 18% Cr,
Molybdän-Anteil ca. 5% zu verwenden.
Zum Schweißen der Edelstähle sind die auf den jeweiligen Grundwerkstoff
abgestimmten Elektroden zu verwenden. Sie müssen höher legiert sein als
der Grundwerkstoff und den entsprechenden Ti-Gehalt aufweisen. Die
Elektrodenabstimmung hat auch für die Schweißnähte Edelstahl und
Blankstahl zu erfolgen und muss, wenn erforderlich, schriftlich
angegeben werden.
Für Verbindungsmittel wie Schrauben und dergl. ist mindestens die
gleiche Qualitätsanforderung wie für die zu verbindenden Teile
notwendig, gleiches gilt auch für Einnietmuttern in Edelstahl.
Sämtliche Edelstahlteile müssen frei sein von fremdmetallischen
Ablagerungen. Eine korrodierte Oberfläche z. B. durch Flugrost oder
ähnliches darf nicht entstehen oder es müssen die Oberflächen
nachgearbeitet werden.
Oberflächenbehandlung von Edelstahl:
Sämtliche Edelstahl-Oberflächen sind zu schleifen und zu verdichten.
Schweißnähte sind durch beizen nachzuarbeiten.
Edelstahl Schliff = Korn 240.

Aluminium:
Sämtliche Alu-Teile müssen den Gütevorschriften der DIN Normen
entsprechen.

Zur Vermeidung von Kontaktkorrosion bei der Verbindung mit anderen
Metallen unterschiedlicher Spannungsreihe sind Folien- oder
Neoprenezwischenlagen anzubringen, insbesondere bei den Verbindungen zu
A4-Materialien 1.4401, aber auch zu den feuerverzinkten Oberflächen. Bei
An- und Zusammenschlüssen ist zu berücksichtigen, dass die Elemente
unterschiedlichen Größendehnungen unterliegen.

Konstruktion und Anschlüsse an den Rohbau müssen so ausgeführt werden,
dass Knackgeräusche und Risse an den Anschlüssen aus thermischen
Bewegungen, Windeinflüssen und Verformungen des Stahl-Tragwerks
vermieden werden.
Popnieten und Blechtreibschrauben als Verbindungsmittel im sichtbaren
Bereich, sowie an statisch wirksamen Teilen sind nicht zugelassen.

Oberflächenbehandlung/Farbbeschichtung von Aluminium:
Farbbeschichtung allgemein:
Die Beschichtung der Profile und/ oder Bleche muss mit gütegesicherten
Pulverlacken erfolgen. Die Beschichtung ist gemäß Vorgabe des
Auftraggebers entsprechend den Anforderungen DIN EN ISO 12944-2
auszuführen. Dabei ist die Korrosivitätskategorie und die zu erwartende
Nutzungsdauer zu gewährleisten.
Die Richtlinien der GSB International ("Gütegemeinschaft für die
Stückbeschichtung von Bauteilen", Franziskanergasse 6, D-73525
Schwäbisch Gmünd) sind zu beachten und einzuhalten.

Sämtliche Profile und Alu-Teile der Konstruktion sind mit einer
Pulverbeschichtung in hochwetterfester Qualität, HWF Pulver,
auszuführen!

Die genaue Farbtonfestlegung erfolgt noch durch den AG. Handmuster sind
vorzulegen. min. DIN A4!
Da auch Alu-Teile im gleichen Farbton zur Ausführung kommen, sind die
Farbtöne der Stahlbeschichtung und Aluminium-Beschichtung aufeinander
abzustimmen.
Es dürfen keine Farbtonunterschiede auftreten. Grenzwert-Muster,
insgesamt 4 Stück, sind bereitzustellen. Sie verbleiben bei der
Bauleitung.

12. Brandschutz
Es werden überwiegend keine Anforderungen an den Brandschutz gestellt.
Es sollen aber soweit wie möglich nur nicht brennbare Materialien der
Brandklasse A1 und A2 verbaut werden. Ausnahme Profile der PR-Fassade,
Profile der Holz-Alu-Fenster, Dichtprofile, Dichtfolien und
plastoelastische gespritzte Dichtungssysteme.
Bauteile mit Brandschutzanforderung sind gemäß den entsprechenden
Vorgaben in den jeweiligen Positionsbeschreibungen auszuführen.

13. Nachweis der Gebrauchstauglichkeit des Systems sind durch
Prüfberichte autorisierter Prüfanstalten nachzuweisen:
- Eignungsnachweis nach DIN 18055 ( DIN EN 12207 / 12208 / 12210)
- Nachweis für die Eignung des Oberflächenschutzes der Holzrahmen sowie
der Aluminiumprofile
- Nachweis Wärmedurchgangskoeffizient der Rahmenkonstruktion Uf
- Nachweis linearer Wärmedurchgangskoeffizient Y
- Nachweis Wärmedurchgangskoeffizient Fenster Uw
- Qualitätskontrolle durch das RAL-Gütezeichen der RAL-Gütegemeinschaft
Fenster und Haustüren

14. Baumaße
Das Aufmaß ist eigenverantwortlich vom Auftragnehmer am Bau zu nehmen.
Anschlüsse zum Roh-/Bestandsbau sind nach Aufmaß zu fertigen.
Fordert der Auftraggeber, dass die Konstruktionen schon zu einem
Zeitpunkt zur Montage bereitstehen müssen, der ein vorheriges Aufmaß
unmöglich macht, so sind unter Berücksichtigung der Bautoleranzen nach
DIN die Fertigungsmaße mit dem Auftraggeber zu vereinbaren.

15. Rohbautoleranzen:
Die Montage der Elemente hat lot- und fluchtgerecht zu erfolgen.

Bei der Ausführung sind, soweit im Positionstext nichts anderes
definiert ist, die Maßtoleranzen nach aktueller Ausgabe der DIN 18 201,
DIN 18 202 und DIN 18 203 mit den erhöhten Anforderungen zu beachten.
Für die Vorgewerke gilt keine erhöhte Anforderung.

Grundsätzlich gilt jedoch, daß sowohl für Höhen- und Längenmaße (z. B.
Rohbaudecken) eine Toleranz von +/- 16 mm = 32 mm Gesamttoleranz
vorgegeben ist.
Dieses Maß ist grundsätzlich in der Konstruktion sicher und konstruktiv
zweifelsfrei aufzunehmen. Grundsätzlich sind nach dem Prinzip "Hol- und
Bringschuld" andere Gewerke oder später zu bestimmende Firmen auf ihre
Toleranzen abzufragen.

Entgegen der DIN 18202 werden für die Montagetoleranzen der Fenster und
Fassadenarbeiten in Anlehnung an RAL RG 636/1 nachstehende Toleranzen
festgelegt:
Maximale Abweichungen horizontal und vertikal von der theoretischen
Lage:
Fassadenflucht in der Ebene:
bis Elementlänge 3000 mm 1,5 mm/m, jedoch max. 3 mm; bei größeren
Elementlängen (Fensterbänder und größeren Fassaden usw.) 1,5 mm/m,
jedoch max. 5 mm;
Achsmaße, Geradlinigkeit von Pfosten/Riegel- bzw. Elementfassaden:
Achsmaße am Riegelanschluss +/- 0,5 mm;
Maßabweichung der Pfosten/Riegel aus der Achse zwischen 2
Riegel-/Pfosten 0,5 mm/m, jedoch maximal 2 mm.

Das äußere Erscheinungsbild und die Funktion dürfen jedoch nicht
beeinträchtigt werden.

Die Planung der Fenster und Fassaden erfolgt nach theoretischen Maßen
(Planmaßen). Zum frühestmöglichen Zeitpunkt ist jedoch eine Maßaufnahme
Vorort vorzunehmen. Die Fertigung/Planung ist darauf abzustimmen.
Festgestellte Abweichungen von den Planvorgaben sind unverzüglich der
Bauleitung zwecks Ergreifen geeigneter Gegenmaßnahmen mitzuteilen.
Anschlusselemente, Restfelder etc. sind nach Aufmass zu fertigen.

16. Ausführungszeichnungen
Vor Ausführung sind dem Auftraggeber mit ausreichendem Vorlauf
aussagekräftige Werkstattzeichnungen zur Freigabe vorzulegen,
einschließlich ggf. erforderlicher statischer Nachweise und
Prüfzeugnisse. Aus den Darstellungen müssen Konstruktion, Maße, Einbau,
Befestigung und Bauanschlüsse der Bauteile sowie die Einbaufolge
erkennbar sein (DIN 18360, Zif. 3.1.7). Darüber hinaus sind die
gewählten Verglasungen einschließlich entsprechender Hinweise auf
Sicherheitsverglasung und absturzsichernde Verglasung darzustellen .
Die Fertigung und Montage darf erst nach technischer Klärung und
Freigabe begonnen werden.
Die korrigierten Werkstattzeichnungen sind dem Auftraggeber 1-fach in
Papierform und zusätzlich in elektronischer Form zur Verfügung zu
stellen. Die Aufwendungen hieraus sind in die Einheitspreise
einzurechnen und werden nicht gesondert vergütet, soweit in keiner
separaten Position beschrieben.

17. Statische Vorschriften
Bei allen nachfolgend genannten (Profil-)Größen handelt es sich nur um
eine gestalterische Vordimensionierung. Ein detaillierte, prüffähige
Fassadenstatik für alle genannten Bauteile/Fassadenelemente ist vom AN
zu erstellen.
Der AN hat nach Auftragserteilung für Konstruktion und Gläser für die
einzelnen Fassadenteile den statischen Nachweis zu erbringen unter
Berücksichtigung der Verformungen und der Gebrauchsfähigkeit.
Es gilt die DIN 18008, Teil 1-5;
Zu berücksichtigen sind auch die Attikabereiche und die Ecken bzw.
Randbereiche.
Die Statik ist nach Aufforderung durch den AG ordnungsgemäß beim
Prüfingenieur bzw. der Prüfbehörde einzureichen. Die Kosten für die
Aufstellung der statischen Berechnung sind in einer gesonderten
LV-Position auszuweisen.
Die Prüfkosten trägt der AG.
Die geprüfte Statik ist vor Beginn der Fertigung vorzulegen.
Soweit Einzelzulassungen, Zustimmungen im Einzelfall (ZIE) notwendig
sind, sind diese vorgesehen. Evtl. TÜV-Prüfungen hat der AN
eigenverantwortlich und rechtzeitig zu veranlassen. Die (relativ langen)
Bearbeitungszeiten der Prüfbehörden sind zu berücksichtigen.

Gebäudehöhen sind bis ca. 8,0 m anzunehmen.

Horizontallasten (waagrechte Verkehrslasten):
Diese sind anzusetzen für Riegel in Brüstungshöhe und auch bei
geschoßhohen Vollverglasungen.
Für waagrechte Holmlasten ist 1,0 kN/m anzusetzen.
Es gelten die in Bayern gültigen Vorschriften.
In der Regel sind keine inneren Geländer vorgesehen,
für die Absturzsicherung gilt die DIN 18008-4.
Die auf die Konstruktion einwirkenden Horizontallasten aus der
Absturzsicherung sind zu beachten.
Zusätzlich sind die Schrauben im Holz nicht auf Zug sondern auf
"Scherung" beansprucht oder mit Hülsen einzulassen (Absturzsicherheit).

18. Ausführungspläne
Folgende Planunterlagen liegen als Vorabzüge der Ausschreibung bei und
sind Kalkulations- und Ausführungsgrundlage. Sie stellen jedoch noch
keine Freigabepläne dar.
- W 02 FMSTurn_Erdgeschoss-Va_20260617_LV
- W 03 FMSTurn_Obergeschoss-Va_20260617_LV
- W 04 FMSTurn_Schnitte-Va_20260617_LV
- W 09 FMSTurn_Fensterübersicht-Va_20260813_LV
- D 01.1 FMSTurn_Standardschnitte Achse 10 Achse 13-Va_20260805_LV
- D 01.2 FMSTurn_Standardschnitte Achse H Achse R Achse 7-Va_20260805_LV

## 305 Fenster-PR
Datum: 14.08.26

### 1 Baustelleneinrichtung / Planung

*Hinweis*
BE-Fläche allgemein
Das Lagern von Material, sowie das Aufstellen von Gerät
/ Container auf dem Baustellengelände ist nur nach
vorheriger schriftlicher Genehmigung durch den AG auf
eigens dafür zugewiesenen Flächen möglich. Ein
Flächenanspruch besteht ausschließlich für Material-
und Aufenthalts/Bauleitungscontainer sowie für eine
angemessene kurzzeitige Zwischenlagerung von
Baumaterialien bzw. Schuttcontainern. Die Flächen sind
vom AN eigenverantwortlich festzulegen und durch einen
vorzulegenden Baustelleneinrichtungsplan vom AG
genehmigen zu lassen. (Als Planungsgrundlage liegt ein
Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Notwendige Fassadengerüste inkl. Dachfang werden durch
den Auftraggeber gestellt. Darüber hinaus für die
Leistungserbringung gemäß nachfolgenden
Leistungsbeschreibungen erforderlichen Gerüste sind
durch den AN zu stellen.

Firmenschilder
Das Anbringen eigener Firmenschilder ist auf der
Baustelle nicht zulässig bzw. erst nach vorheriger
schriftlicher Freigabe durch den AG. Ein Anspruch
darauf besteht nicht.

**1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle; insbesondere alle Hilfsgerüste im Gebäude
zur Montage der Fenster in der Turnhalle
- Vorrichtungen, Hebezeuge, Gerüste, Bühnen, etc. zum
Ein- und Ausbringen der Materialien, Bauteile und
Konstruktionen in das Gebäude / auf das Fassadengerüst,
sowie zum Verteilen in allen Geschossen vor Ort;
- Lager- und Aufenthaltscontainer, soweit erforderlich;
- Erstellen eines Bauzeitenplanes;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**1.2 Baubeschläge**
Liefern, montieren und demontieren von Baubeschlägen an
zwei Elementen und Montage aller finalen Beschläge kurz
vor Abnahme.
Einschließlich Vorhaltung und Rückbau der Baubeschläge
Menge: 1,000 psch

**1.3 Erstellen einer Werkstattzeichnung**
gemäß den Vorgaben der zusätzlichen Technischen
Vertragsbedingungen - Besonderer Teil Pfosten-Riegel
Fassade - Fenster

Es müssen mindestens enthalten sein:
- ggf. erforderliche Prüfzeugnisse.
- Darstellungen von Konstruktion, Maßen, Einbau,
Befestigung und Bauanschlüsse der Bauteile sowie die
Einbaufolge (DIN 18360, Zif. 3.1.7).
- gewählte Verglasungen einschließlich entsprechender
Hinweise auf Sicherheitsverglasung und absturzsichernde
Verglasung.

Die Werk- und Montageplanung ist beim Auftraggeber /
dem planenden Architekten zur Prüfung vorzulegen, mit
ausreichendem zeitlichen Vorlauf zur Freigabe. Für den
Freigabedurchlauf der Planung mit den Fachplanern sind
mind. 14 Tage einzurechnen.
Die Unterlagen werden vom AG oder dessen Vertreter
ausschließlich hinsichtlich Vollständigkeit der
Bestellung und Ausstattung, sowie gestalterische
Anordnung sowie Farbkonzept geprüft. Der AN erhält mit
Auftragsvergabe die Werkpläne als Grundlage für die
Projektierung und ist für alle Angaben in seinen
Plänen, besonders den technisch und maßlich relevanten
allein verantwortlich.

Die Planung muss aussagekräftig sein und sämtliche
Ansichten und Schnitte, sowie erforderliche
Detailausbildungen beinhalten. Entsprechende
Änderungswünsche des Auftraggebers sind, soweit sie den
der Ausschreibung beiliegenden Unterlagen nicht
widersprechen, kostenneutral einzuarbeiten.
Die Fertigung und Montage darf erst nach technischer
Klärung und Freigabe begonnen werden.

Die korrigierten Werk- und Montageplanungen sind dem
Auftraggeber in elektronischer Form zur Verfügung zu
stellen.
Menge: 1,000 psch

**1.4 Statische Berechnung**
Für die Pfosten-Riegel-Fassaden sowie absturzsichernde
Fassaden hat der AN eine prüffähige statische
Berechnung zu erstellen. Diese ist für die
Gesamtkonstruktion, für die Verankerungen zum Rohbau,
für die Gläser insbesondere im absturzsichernden
Bereich und alle sonstige relevante Konstruktionen und
Verbindungen zu erstellen.
Einzurechnen sind auch die Kosten für den Nachweis der
Konstruktion zur Abtragung/Aufnahme der Lasten aus der
Absturzsicherheit.
Einschl. aller Nachweise aus den Sonderkonstruktionen.
Menge: 1,000 psch

**1.5 Isothermenverlaufberechnung**
Die Erfüllung der mit diesem ZTV aufgestellten
bauphysikalischen Anforderungen für den
Anschlussbereich ist durch Temperaturfeldberechnungen
mit graphischen Isothermenverlauf durch die gesamte
Anschlussausbildung nachzuweisen.
Menge: 1,000 psch

**1.6 Nachweis U-Wert der Elemente**
Nachweis des U-Wertes der angebotenen Bauelemente,
exemplarisch für ein Bauelement, welches eine typische
Fenstergröße in der nachfolgenden Leistungsbeschreibung
darstellt.
Menge: 1,000 psch

**1.7 Elektropläne**
Stromlauf-, Klemmen- und Montagepläne für die
Motorsteuereinheiten (elektrischer Türantrieb,
Rauchabzugöffnungen, udgl.) sind in 3-facher
Ausfertigung rechtzeitig zu erstellen.
Ein kompletter Plansatz sowie die Bedienungsanleitung,
Angabe der Anschlusssituation für andere Gewerke sind
bei der Anlieferung der Anlagen mitzuliefern. Es wird
ausdrücklich darauf hingewiesen, dass alle Unterlagen
nach den einschlägigen DIN-Bestimmungen erstellt werden
müssen. Prinzip- bzw. allgemein gefasste Pläne werden
nicht akzeptiert. Sie sind als Revisionspläne zu
übergeben.
Menge: 1,000 psch

**1.8 Erstellen einer Dokumentation**
Erstellung und Übergabe der Dokumentation gemäß
"Zusätzlichen Technischen Vertragsbedingungen, 7.
Dokumentation"
Insbesondere beinhaltet dies:
- Inhaltsverzeichnis mit Unterteilung in Kapitel/Ordner
- Fachunternehmererklärung
- Fachbauleitererklärung
- Errichtererklärungen
- Übereinstimmungserklärungen für alle Produkte mit
Verwendbarkeitsnachweis / ETA gemäß Muster des
Herstellers bzw. der Zulassungsunterlagen über den
Einbau der Produkte gemäß Verwendbarkeitsnachweis / ETA
(Erklärung der übereinstimmenden Ausführung)
- Verwendbarkeitsnachweise (allgemeines
bauaufsichtliches Prüfzeugnis, allgemeine
bauaufsichtliche Zulassung; Bauartgenehmigungen,
Zulassung im Einzelfall, europäische technische
Bewertung (ETA), etc.)
- Leistungserklärungen (DoP) für Bauteile und
Konstruktionen mit CE-Kennzeichnung gemäß
entsprechender harmonisierter Norm oder europäischer
technischer Bewertung
- Errichterbescheinigungen über nicht wesentliche
Abweichungen, sowie zugehörige Unterlagen des
Herstellers
- Prüfbücher für Feststellenlagen, und dergleichen
- Produkt- und Sicherheitsdatenblätter
- Werkstatt-/Konstruktionspläne
- Angaben zu den verwendeten Oberflächeneschichtungen
inkl. Farbnummer-/ Farbbezeichnung
- Montage-/Einbauanleitungen
- Wartungsunterlagen
- Reinigungs- und Pflegehinweise
- Planunterlagen auf Basis der Werkplanung, in der
sämtliche Bauteile, Konstruktionen und Bauarten
eindeutig und lagegenau eingezeichnet sind, für welche
Verwendbarkeitsnachweise und Zulassungen insbesondere
in brandschutztechnischer Hinsicht gefordert sind.
Maßstab 1:50.

Die Unterlagen sind einfach digital auf USB-Stick oder
per Download-Link abzugeben.
Menge: 1,000 St

### 2 Pfosten-Riegel Fassade mit Holz-Alu-Fenster/ Holz-alu-Fenster

*Hinweis*
Das Gebäude weist keinen Dachüberstand auf. Die
Fenster- und Fassadenelemente können theoretisch
zwischen Gerüst und Fassade eingehoben werden.
Allerdings beträgt der Abstand Gerüst - Rohbau nur ca.
15 cm.
Soweit kein Einheben der Konstruktionen möglich ist,
sind die Pfosten-Riegel-Konstruktionen von innen bzw.
vom Gerüst aus geschoßweise aufzubauen. Sinngemäß gilt
dies auch für den Einbau der
Fenster-/Fenstertür-Elemente, sowie der Verglasungen.

Dieser Umstand ist bei der Kalkulation nachfolgender
Positionen zu berücksichtigen. Entsprechende
Erschwernis ist in nachfolgenden Positionen
einzukalkulieren und mit diesen abgegolten.

**2.1 Holz-P-R-Fassade, 5540 x 1990 mm, 5-teilig, 1 Kipp-Flügel**
Liefern und gemäß Werkplan in Wandöffnung fachgerecht
montieren eines Pfosten-Riegel-Fassadenelements
einschließlich Fenstern gemäß Vorgaben aus:
- Technische Leistungsbeschreibung Pfosten-Riegel
Fassade - Fenster
- entsprechendem Fenster-/Türplan
- entsprechenden Ausführungs- und Detailplänen

einschließlich Unterkonstruktion, Befestigungsmittel,
Dämmungen, Verglasungen, Einsatzelemente, Beschläge,
elastoplastischer Verfugungen und aller Anschlüsse.

Die Vergütung des E-Motor inkl. Ketten- oder
Scherenantrieb als Öffnungsvorrichtung für den
Kippflügel wird in einer separaten Position vergütet.

einschließlich Kantholz als Montage-Unterkonstruktion
im Sturzbereich, Querschnitt ca. 80x100 mm

einschließlich beidseitigem Kantholz im Leibungsbereich
als Montage-Unterkonstruktion bzw. als Ausgleich der
bauseitigen Dämmebene, Querschnitt ca. 90 x 100 mm

Ausführungs-, sowie Fenster-/Türplan-Positionsnummer:
F_OG-06, F_OG-07, F_OG-09, F_OG-10

Rohbauöffnungsmaß (B x H): 5540 x 1990 mm
Montage-Untergrund/Wand:
Stahlbeton/Brettsperrholzplatte und Kantholz

1 Stück 1-flügeliges Fenster, 1085 x 1940 mm
Kipp-Beschlag, elektrisch angetrieben
Glasart: Klarglas, VSG, ballwurfsicher

4 x Festverglasung, ca. 1085 x 1940 mm
Glasart: Klarglas, VSG, ballwurfsicher

Technische Anforderungen Elektroleitungen:
Verdeckter Einbau aller erforderlicher Kabel in das
Fensterelement inkl. Bohrungen, Dichtungen, etc., sowie
Anschluss an Motor bzw. Kettenantrieb.

Objektbezogene Detailangaben zur Verkabelung als
Vorbereitung bauseitiger Elektroarbeiten sind durch den
AN an das Gewerk Elektro liefern.
Menge: 4,000 St

**2.2 Holz-P-R-Fassade, 5540 x 1990 mm, 5-teilig, 2 Kipp-Flügel**
Liefern und gemäß Werkplan in Wandöffnung fachgerecht
montieren eines Pfosten-Riegel-Fassadenelements
einschließlich Fenstern gemäß Vorgaben aus:
- Technische Leistungsbeschreibung Pfosten-Riegel
Fassade - Fenster
- entsprechendem Fenster-/Türplan
- entsprechenden Ausführungs- und Detailplänen

einschließlich Unterkonstruktion, Befestigungsmittel,
Dämmungen, Verglasungen, Einsatzelemente, Beschläge,
elastoplastischer Verfugungen und aller Anschlüsse.

Die Vergütung des E-Motor inkl. Ketten- oder
Scherenantrieb als Öffnungsvorrichtung für den
Kippflügel wird in einer separaten Position vergütet.

einschließlich Kantholz als Montage-Unterkonstruktion
im Sturzbereich, Querschnitt ca. 80x100 mm

einschließlich beidseitigem Kantholz im Leibungsbereich
als Montage-Unterkonstruktion bzw. als Ausgleich der
bauseitigen Dämmebene, Querschnitt ca. 90 x 100 mm

Ausführungs-, sowie Fenster-/Türplan-Positionsnummer:
F_OG-02, F_OG-04

Rohbauöffnungsmaß (B x H): 5540 x 1990 mm
Montage-Untergrund/Wand:
Stahlbeton/Brettsperrholzplatte und Kantholz

2 Stück 1-flügeliges Fenster, 1085 x 1940 mm
Kipp-Beschlag, elektrisch angetrieben
Glasart: Klarglas, VSG, ballwurfsicher

3 x Festverglasung, ca. 1085 x 1940 mm
Glasart: Klarglas, VSG, ballwurfsicher

Technische Anforderungen Elektroleitungen:
Verdeckter Einbau aller erforderlicher Kabel in das
Fensterelement inkl. Bohrungen, Dichtungen, etc., sowie
Anschluss an Motor bzw. Kettenantrieb.

Objektbezogene Detailangaben zur Verkabelung als
Vorbereitung bauseitiger Elektroarbeiten sind durch den
AN an das Gewerk Elektro liefern.
Menge: 2,000 St

**2.3 Zulage Holz-P-R-Fassade, E-Antrieb Kipp-Flügel, 230 V**
Liefern und montierem, sowie anschließen eines E-Motor
inkl. Ketten- oder Scherenantrieb als
Öffnungsvorrichtung für die Kippflügel der vor
beschriebenen Holz-P-R-Fassade, 5440 x 1990 mm, nach
Wahl des AN.
Der E-Motor ist mit einem 230V Anschluss zu liefern.
Soweit der Elektroantrieb einen 12/24 V Antrieb
aufweist, ist zusätzlich zu den Elektroantrieben der
einzelnen Kippfenster auch eine entsprechende
Gruppensteuerung mit Netzteil für Anschluss an
bauseitigen 230V Anschluss zu liefern und einzubauen.
Die Gruppensteuerung ist voll funktionsfähig inkl.
Anschluss bauseits erstellte 230V Klemmstelle
herzustellen. Die Kosten für eine ggf. erforderliche
Gruppensteuerung sind in dieser Position anteilig je
E-Antrieb einzukalkulieren und mit dieser abschließend
abgegolten.

Der Antrieb des Kippflügels ist einschließlich einer
mechanischen / elektromechanischen
Fensterflügelverriegelung, entweder als Bestandteil des
Elektroantriebs oder als zusätzliches in den Antrieb
integriertes Bauteil, wie z.B. Verriegelungsantrieb
Geze Power Lock zu liefern.

Technische Anforderungen Elektroleitungen:
Verdeckter Einbau aller erforderlicher Kabel in das
Fensterelement inkl. Bohrungen, Dichtungen, etc., sowie
Anschluss an Motor bzw. Kettenantrieb.

Leistungen des AN:
Elektrischer Anschluss des Motors an bauseitige
Klemmdose (230 V), bis ca. 2,0 m Leitungslänge.

Objektbezogene Detailangaben zur Verkabelung als
Vorbereitung bauseitiger Elektroarbeiten sind durch den
AN an das Gewerk Elektro zu liefern.
Menge: 8,000 St

**2.4 Holz-P-R-Fassade, 2540 x 1990 mm, 2-teilig, festverglast**
Liefern und gemäß Werkplan in Wandöffnung fachgerecht
montieren eines Pfosten-Riegel-Fassadenelements
einschließlich Fenstern gemäß Vorgaben aus:
- Technische Leistungsbeschreibung Pfosten-Riegel
Fassade - Fenster
- entsprechendem Fenster-/Türplan
- entsprechenden Ausführungs- und Detailplänen

einschließlich Unterkonstruktion, Befestigungsmittel,
Dämmungen, Verglasungen, Einsatzelemente, Beschläge,
elastoplastischer Verfugungen und aller Anschlüsse.
einschließlich Kantholz als Montage-Unterkonstruktion
im Sturzbereich, Querschnitt ca. 80x100 mm

einschließlich beidseitigem Kantholz im Leibungsbereich
als Montage-Unterkonstruktion bzw. als Ausgleich der
bauseitigen Dämmebene, Querschnitt ca. 90 x 100 mm

Ausführungs-, sowie Fenster-/Türplan-Positionsnummer:
F_OG-01, F_OG-03, F_OG-05, F_OG-08

Rohbauöffnungsmaß (B x H): 2540 x 1990 mm
Montage-Untergrund/Wand:
Stahlbeton/Brettsperrholzplatte und Kantholz

2 x Festverglasung, ca. 1215 x 1940 mm
Glasart: Klarglas, VSG, ballwurfsicher
Menge: 4,000 St

**2.5 Holz-Alu-Fenster, 2700 x 760 mm, 1-flg., Kipp-Flügel**
Liefern und gemäß Werkplan in Wandöffnung fachgerecht
montieren eines Fensters gemäß Vorgaben aus:
- Technische Leistungsbeschreibung Pfosten-Riegel
Fassade - Fenster
- entsprechendem Fenster-/Türplan
- entsprechenden Ausführungs- und Detailplänen

einschließlich aller Anschlüsse und Befestigungsmittel.

Ausführungs-, sowie Fenster-/Türplan-Positionsnummer:
F_EG-01, F_EG-04 und F_EG-05

1-flügeliges Fenster
Kipp-Beschlag und Fenstergriff
Glasart: Klarglas, ESG
Rohbauöffnungsmaß (B x H): 2700 x 760 mm
Montage-Untergrund/Wand: Stahlbeton,
Brettsperrholzplatte
Menge: 3,000 St

**2.6 Holz-Alu-Fenster, 1260 x 2520 mm + 180 mm, festverglast**
Liefern und gemäß Werkplan in Wandöffnung fachgerecht
montieren eines Fensters gemäß Vorgaben aus:
- Technische Leistungsbeschreibung Pfosten-Riegel
Fassade - Fenster
- entsprechendem Fenster-/Türplan
- entsprechenden Ausführungs- und Detailplänen

einschließlich aller Anschlüsse und Befestigungsmittel.

Ausführungs-, sowie Fenster-/Türplan-Positionsnummer:
F_EG-02 und F_EG-03

1-teiliges Fenster
festverglast
Glasart: Klarglas, ESG, ballwurfsicher
Rohbauöffnungsmaß (B x H): 1260 x 2520 mm zzgl. ca. 180
mm Bodeneinstand
Montage-Untergrund/Wand: Stahlbeton,
Brettsperrholzplatte
Menge: 2,000 St

**2.7 Minderpreis g-Wert**
Minderpreis für die Lieferung und Montage von
Verglasungen der vor beschriebenen Fenster mit einem
g-Wert von 0,6 W/m²K anstatt 0,4 W/m²K gemäß Technische
Leistungsbeschreibung Pfosten-Riegel Glasfassade
Menge: 70,000 m2

**2.8 Blickdichte Folierung, transparent**
Zulage für vor beschriebene Holz-Alu-Fenster für die
Folierung der Klarglasscheiben auf der Innenseite mit
einer transparenten, jedoch blickdichten Folie. Vor
Ausführung ist dem AG eine Folienmuster zur Freigabe
vorzulegen.
Menge: 5,000 m2

### 3 Sonstige Leistungen

*Hinweis*
Die nach beschriebenen Fensterbänke und
Leibungsanschlüsse sind im zeitlichen Nachlauf zu den
übrigen Leistungen dieses Leistungsverzeichnisses nach
Abschluss des Gewerks Trockenbauarbeiten zu montieren.
Der entsprechende Mehraufwand ist in den nachfolgenden
Positionen einzukalkulieren und mit diesen abschließend
abgegolten.

**3.1 Fensterbank innen**
Liefern und fachgerecht montieren einer
Holzfensterbank.

Tiefe Fensterbank: ca. 155 bis 170 mmm
Dicke Fensterbank: ca. 30 mm
Einzellängen: zwischen ca. 1,26 und 2,70 m
Material: Nadelholz, Lärche
Kanten: leicht gerundet
Oberfläche: lackiert
Farbton: analog Fensterelemente
 - Grundierung
 - Zwischen- und Schlusslackierung
Befestigung: verdeckt geklebt bzw. geschraubt
Einbauort: vor Fenster EG
Menge: 8,500 m

**3.2 Leibungsabschluss 215 x 56 mm**
Liefern und fachgerecht montieren eines
Leibungsabschlusses als L-förmiges Bauteil.

Tiefe Leibungsabschluss: ca. 215 mmm
Dicke Leibungsabschluss: ca. 35 bis 56 mm (gefälzt /
ungefälzt)
Einzellängen: ca. 2,52 m
Material: Nadelholz, Lärche
Kanten: leicht gerundet
Oberfläche: lackiert
Farbton: analog Fensterelemente
 - Grundierung
 - Zwischen- und Schlusslackierung
Befestigung: verdeckt geklebt bzw. geschraubt
Einbauort: Leibung Haupteingang (TE_EG-01)
Menge: 5,000 m

**3.3 Leibungsabschluss 135 x 56 mm**
Liefern und fachgerecht montieren eines
Leibungsabschlusses als L-förmiges Bauteil.

Tiefe Leibungsabschluss: ca. 135 mmm
Dicke Leibungsabschluss: ca. 35 bis 56 mm (gefälzt /
ungefälzt)
Einzellängen: ca. 2,52 m
Material: Nadelholz, Lärche
Kanten: leicht gerundet
Oberfläche: lackiert
Farbton: analog Fensterelemente
 - Grundierung
 - Zwischen- und Schlusslackierung
Befestigung: verdeckt geklebt bzw. geschraubt
Einbauort: Leibung bodentiefe Fenster (FE_EG-02 und
FE_EG-03)
Menge: 5,000 m

**3.4 Leibungsabschluss 135 x 56 mm**
Liefern und fachgerecht montieren eines
Leibungsabschlusses als rechteckiges Bauteil.

Tiefe Leibungsabschluss: ca. 135 mmm
Dicke Leibungsabschluss: ca. 35 mm
Einzellängen: ca. 2,52 m
Material: Nadelholz, Lärche
Kanten: leicht gerundet
Oberfläche: lackiert
Farbton: analog Fensterelemente
 - Grundierung
 - Zwischen- und Schlusslackierung
Befestigung: verdeckt geklebt bzw. geschraubt
Einbauort: Leibung bodentiefe Fenster (FE_EG-02 und
FE_EG-03)
Menge: 5,000 m

**3.5 Zulage Abdichtung Bodeneinstand Fenster, 1260 mm**
Zulage für Lieferung und Einbau einer für den
Anwendungsfall zugelassenen Abdichtung im Sockelbereich
Erdgeschoss an vor beschriebenen Fenstern mit
Bodeneinstand. Die Abdichtung ist dauerhaft wasserdicht
und hinterlaufsicher sowohl an das Türelement, als auch
an die Bodenplatte/Geschossdecke anzubringen.
Ausführung gemäß DIN 18533-2/-3 sowie gemäß
Detailplanung.
Abdichtungsklasse: W1.2-E

Örtlichkeit: F_EG-02 und F_EG-03
Menge: 2,000 St

**3.6 Sockelverblechung**
Liefern und montieren einer Sockelverblechung
einschließlich Klemmprofil und Hartdämmkeil über
gesamte Verblechungshöhe, einschließlich Anschluss an
Klemmprofil Verglasung.
Material: Aluminium
Oberfläche: Pulverbeschichtung
Farbton: analog Aluminiumoberflächen P-R-Fassade
Abwicklung: ca. 150 mm
Menge: 2,500 m

**3.7 Endabschluss Sockelverblechung**
Zulage für vor beschriebene Sockelverblechung für die
Ausbildung eines Eck- bzw. Endabschlusses am Übergang
zu bodentiefen Fenstern oder Terassentüren bzw. zur
bauseitigen Vorhangfassade.
Menge: 4,000 St

**3.8 Schutzmaßnahmen Fensterbank innen**
Schutzmaßnahmen Schützen der Fensterbank innen
unmittelbar im Anschluss an die Montage/Fertigstellung
mit einem Schutzbelag, nicht fleckend und nicht
abfärbend, Stöße überlappt,
Fenster/P-R-Fassaden-Anschlüsse und Stöße abgeklebt.
Material: Milchkarton, Papier/PE Verbundstoff,
unbedruckt
Die Leistung beinhaltet die Lieferung und Vorhaltung
aller Materialien..

Fensterbankbreite: bis ca. 240 mm

Die Vergütung erfolgt nach laufendem Meter Fensterbank.
Menge: 33,500 m

**3.9 Schutzmaßnahmen Fensterbank innen, entsorgen**
Abbruch und Entsorgung aller Materialien der vor
beschriebenen Schutzmaßnahmen der Fensterbank.

Abbruch und Entsorgung erfolgen zeitlich unabhängig von
den sonstigen Arbeiten dieses Leistungsverzeichnisses.
Menge: 33,500 m

**3.10 Schutzmaßnahmen P-R-Fassade innen**
Schützen der Pfosten-Riegel-Fassade im Anschluss an die
Montagearbeiten vor Verschmutzung und Beschädigung
durch Dritte Gewerke durch abkleben mit geeigneter
Folie/Klebeband, nicht fleckend und nicht abfärbend,
Anschlüsse und Stöße gerade fluchtend abgeklebt.
Ausführung erst nach Aufforderung durch die Bauleitung
in zeitlichen Zusammenhang mit den sonstigen Arbeiten
dieses Leistungsverzeichnisses.

Die Leistung beinhaltet die Lieferung und Vorhaltung
aller Materialien nach Aufforderung durch die
Bauleitung.

Die Vergütung erfolgt nach Quadratmeter Ansichtsfläche
einschließlich der jeweils äußersten Seitenflächen der
Pfosten je Fassadenelement.
Menge: 65,000 m2

**3.11 Schutzmaßnahmen P-R-Fassade innen, entsorgen**
Abbruch und Entsorgung aller Materialien der vor
beschriebenen Schutzmaßnahmen der
Pfosten-Riegel-Fassade innen.

Abbruch und Entsorgung erfolgen zeitlich unabhängig von
den sonstigen Arbeiten dieses Leistungsverzeichnisses.
Menge: 65,000 m2

### 4 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**4.1 Bauleiter**
Für evtl. erforderliche Arbeiten, die nicht in der
Leistungsbeschreibung erfaßt sind und nur auf
ausdrückliche Anordnung und gegen Nachweis zur
Ausführung kommen, werden verrechnet für: Fachbauleiter
Menge: 1,000 Std

**4.2 Meister-/Polierstunde**
Für evtl. erforderliche Arbeiten, die nicht in der
Leistungsbeschreibung erfasst sind und nur auf
ausdrückliche Anordnung und gegen Nachweis zur
Ausführung kommen, werden verrechnet für: Meister /
Werkpolier
Lohngruppe 6 gemäß §5 BRTV
Menge: 2,000 Std

**4.3 Vorarbeiterstunden**
wie vor beschrieben, jedoch Vorarbeiter
Lohngruppe 5 gemäß §5 BRTV
Menge: 2,000 Std

**4.4 Spezialfacharbeiterstunden**
wie vor beschrieben, jedoch Spezialfacharbeiter
Lohngruppe 4 gemäß §5 BRTV
Menge: 3,000 Std

**4.5 Facharbeiterstunden**
wie vor beschrieben, jedoch Facharbeiter
Lohngruppe 3 gemäß §5 BRTV
Menge: 3,000 Std

**4.6 Fachwerkerstunden**
wie vor beschrieben, jedoch Fachwerker
Lohngruppe 2 gemäß §5 BRTV
Menge: 2,000 Std

**4.7 Azubistunden**
wie vor beschreiben, jedoch Auszubildender
Menge: 1,000 Std
